# Reducción especial electrosoldable, referencia 761069519 de Georg Fischer.110x20

- Propiedad del archivo: CONSTRUNARIO
- Formato: FIEBDC-3/2012
- Programa: Construnario Versión 3.51
- Fecha de los precios: 29/01/2024
- Divisa: EUR

**761069519** u Reducción especial electrosoldable, referencia 761069519 de Georg Fischer.110x20
Reducción especial electrosoldable
