# Reducción especial electrosoldable, referencia 761069521 de Georg Fischer.110x32

- Propiedad del archivo: CONSTRUNARIO
- Formato: FIEBDC-3/2012
- Programa: Construnario Versión 3.51
- Fecha de los precios: 29/01/2024
- Divisa: EUR

**761069521** u Reducción especial electrosoldable, referencia 761069521 de Georg Fischer.110x32
Reducción especial electrosoldable
