# Reducción inyectada, referencia 761065322 de Georg Fischer. 315x225

- Propiedad del archivo: CONSTRUNARIO
- Formato: FIEBDC-3/2012
- Programa: Construnario Versión 3.51
- Fecha de los precios: 29/01/2024
- Divisa: EUR

**761065322** u Reducción inyectada, referencia 761065322 de Georg Fischer. 315x225
Reducción inyectada
