# Codo de 90º inyectado polibutileno, referencia 761065321 de Georg Fischer. d315

- Propiedad del archivo: CONSTRUNARIO
- Formato: FIEBDC-3/2012
- Programa: Construnario Versión 3.51
- Fecha de los precios: 29/01/2024
- Divisa: EUR

**761065321** u Codo de 90º inyectado polibutileno, referencia 761065321 de Georg Fischer. d315
Codo de 90º inyectado polibutileno
