# Te igual de 90º inyectada polibutileno, referencia 761065320 de Georg Fischer. d315

- Propiedad del archivo: CONSTRUNARIO
- Formato: FIEBDC-3/2012
- Programa: Construnario Versión 3.51
- Fecha de los precios: 29/01/2024
- Divisa: EUR

**761065320** u Te igual de 90º inyectada polibutileno, referencia 761065320 de Georg Fischer. d315
Te igual de 90º inyectada polibutileno
