# Conexión roscada, macho, referencia 760857203 de Georg Fischer, 32-1

- Propiedad del archivo: CONSTRUNARIO
- Formato: FIEBDC-3/2012
- Programa: Construnario Versión 3.51
- Fecha de los precios: 29/01/2024
- Divisa: EUR

**760857203** u Conexión roscada, macho, referencia 760857203 de Georg Fischer, 32-1
Conexión roscada, macho
