# Conexión roscada, macho, referencia 760857205 de Georg Fischer, 50-1 1/2

- Propiedad del archivo: CONSTRUNARIO
- Formato: FIEBDC-3/2012
- Programa: Construnario Versión 3.51
- Fecha de los precios: 29/01/2024
- Divisa: EUR

**760857205** u Conexión roscada, macho, referencia 760857205 de Georg Fischer, 50-1 1/2
Conexión roscada, macho
