# Conexión roscada, hembra, referencia 760857211 de Georg Fischer, 40-1 1/4

- Propiedad del archivo: CONSTRUNARIO
- Formato: FIEBDC-3/2012
- Programa: Construnario Versión 3.51
- Fecha de los precios: 29/01/2024
- Divisa: EUR

**760857211** u Conexión roscada, hembra, referencia 760857211 de Georg Fischer, 40-1 1/4
Conexión roscada, hembra
