# Conexón roscada electrosoldable, rosca hembra, referencia 760857222 de Georg Fischer. 20-1/2

- Propiedad del archivo: CONSTRUNARIO
- Formato: FIEBDC-3/2012
- Programa: Construnario Versión 3.51
- Fecha de los precios: 29/01/2024
- Divisa: EUR

**760857222** u Conexón roscada electrosoldable, rosca hembra, referencia 760857222 de Georg Fischer. 20-1/2
Conexón roscada electrosoldable, rosca hembra
