# Conexón roscada electrosoldable, rosca hembra, referencia 760857225 de Georg Fischer. 40-1 1/4

- Propiedad del archivo: CONSTRUNARIO
- Formato: FIEBDC-3/2012
- Programa: Construnario Versión 3.51
- Fecha de los precios: 29/01/2024
- Divisa: EUR

**760857225** u Conexón roscada electrosoldable, rosca hembra, referencia 760857225 de Georg Fischer. 40-1 1/4
Conexón roscada electrosoldable, rosca hembra
