# Transición rosca loca, junta plana, referencia 761069727 de Georg Fischer. 32-1 1/4

- Propiedad del archivo: CONSTRUNARIO
- Formato: FIEBDC-3/2012
- Programa: Construnario Versión 3.51
- Fecha de los precios: 29/01/2024
- Divisa: EUR

**761069727** u Transición rosca loca, junta plana, referencia 761069727 de Georg Fischer. 32-1 1/4
Transición rosca loca, junta plana
