# Portabridas plano con terminación para electrofusión, referencia 761069325 de Georg Fischer. 50x88

- Propiedad del archivo: CONSTRUNARIO
- Formato: FIEBDC-3/2012
- Programa: Construnario Versión 3.51
- Fecha de los precios: 29/01/2024
- Divisa: EUR

**761069325** u Portabridas plano con terminación para electrofusión, referencia 761069325 de Georg Fischer. 50x88
Portabridas plano con terminación para electrofusión
