# Transición rosca macho, referencia 761069673 de Georg Fischer. 50-1 1/2

- Propiedad del archivo: CONSTRUNARIO
- Formato: FIEBDC-3/2012
- Programa: Construnario Versión 3.51
- Fecha de los precios: 29/01/2024
- Divisa: EUR

**761069673** u Transición rosca macho, referencia 761069673 de Georg Fischer. 50-1 1/2
Terminacion para electrofusion rosca macho Rosca en latón DZR, acorde a la Agencia Federal de Medioambiente alemana. Junta: EPDM, calidad para agua potable Material: polibutileno, Latón Homologaciones: homologado para agua fría y caliente Presión de funcionamiento: 16 bares Latón: bajo contenido de plomo
