# Transición rosca hembra, referencia 761069678 de Georg Fischer. 25-3/4

- Propiedad del archivo: CONSTRUNARIO
- Formato: FIEBDC-3/2012
- Programa: Construnario Versión 3.51
- Fecha de los precios: 29/01/2024
- Divisa: EUR

**761069678** u Transición rosca hembra, referencia 761069678 de Georg Fischer. 25-3/4
Terminación para electrofusión rosca hembra Rosca en latón DZR, acorde a la Agencia Federal de Medioambiente alemana. Junta EPDM aprobada para agua fría y caliente
