# Válvula de polibutileno electrosoldable con volante, referencia 761069647 de Georg Fischer. 20-15

- Propiedad del archivo: CONSTRUNARIO
- Formato: FIEBDC-3/2012
- Programa: Construnario Versión 3.51
- Fecha de los precios: 29/01/2024
- Divisa: EUR

**761069647** u Válvula de polibutileno electrosoldable con volante, referencia 761069647 de Georg Fischer. 20-15
Material: polibutileno, latón, bronce de cañón Latón: UBA conforme Junta: EPDM, homologada para agua potable fría y caliente Conexión: para electrofusión
