# Válvula de bola tipo 546 PVC-C, extremos en polibutileno, referencia 761066348 de Georg Fischer. 63-50

- Propiedad del archivo: CONSTRUNARIO
- Formato: FIEBDC-3/2012
- Programa: Construnario Versión 3.51
- Fecha de los precios: 29/01/2024
- Divisa: EUR

**761066348** u Válvula de bola tipo 546 PVC-C, extremos en polibutileno, referencia 761066348 de Georg Fischer. 63-50
Temperatura máx. de trabajo +70ºC
