# Válvula de bola tipo 546 PP, extremos en polibutileno, referencia 760000347 de Georg Fischer. 50-40

- Propiedad del archivo: CONSTRUNARIO
- Formato: FIEBDC-3/2012
- Programa: Construnario Versión 3.51
- Fecha de los precios: 29/01/2024
- Divisa: EUR

**760000347** u Válvula de bola tipo 546 PP, extremos en polibutileno, referencia 760000347 de Georg Fischer. 50-40
Aplicable para aire comprimido hasta 10 bar Temperatura máx. de trabajo +70ºC
