# Válvula de bola tipo 546 PP, extremos en polibutileno, referencia 760000348 de Georg Fischer. 63-50

- Propiedad del archivo: CONSTRUNARIO
- Formato: FIEBDC-3/2012
- Programa: Construnario Versión 3.51
- Fecha de los precios: 29/01/2024
- Divisa: EUR

**760000348** u Válvula de bola tipo 546 PP, extremos en polibutileno, referencia 760000348 de Georg Fischer. 63-50
Aplicable para aire comprimido hasta 10 bar Temperatura máx. de trabajo +70ºC
