# Spigot de polibutileno para válvula de bola 546, referencia 761069630 de Georg Fischer. d40

- Propiedad del archivo: CONSTRUNARIO
- Formato: FIEBDC-3/2012
- Programa: Construnario Versión 3.51
- Fecha de los precios: 29/01/2024
- Divisa: EUR

**761069630** u Spigot de polibutileno para válvula de bola 546, referencia 761069630 de Georg Fischer. d40
Adecuado para válvula de bola 549
