# Spigot de polibutileno para válvula de bola 546, referencia 761069632 de Georg Fischer. d63

- Propiedad del archivo: CONSTRUNARIO
- Formato: FIEBDC-3/2012
- Programa: Construnario Versión 3.51
- Fecha de los precios: 29/01/2024
- Divisa: EUR

**761069632** u Spigot de polibutileno para válvula de bola 546, referencia 761069632 de Georg Fischer. d63
Adecuado para válvula de bola 551
