# Injerto con salida a tubo, referencia 761068003 de Georg Fischer. 50-20

- Propiedad del archivo: CONSTRUNARIO
- Formato: FIEBDC-3/2012
- Programa: Construnario VersiĆ³n 3.51
- Fecha de los precios: 29/01/2024
- Divisa: EUR

**761068003** u Injerto con salida a tubo, referencia 761068003 de Georg Fischer. 50-20
Injerto con salida a tubo
