# Fresas para injertos, referencia 761068039 de Georg Fischer. 20-32

- Propiedad del archivo: CONSTRUNARIO
- Formato: FIEBDC-3/2012
- Programa: Construnario VersiĆ³n 3.51
- Fecha de los precios: 29/01/2024
- Divisa: EUR

**761068039** u Fresas para injertos, referencia 761068039 de Georg Fischer. 20-32
Fresa para injertos
