# Unidad de electrofusion Instafkex 16-110 HWSG-3, referencia 761069021 de Georg Fischer

- Propiedad del archivo: CONSTRUNARIO
- Formato: FIEBDC-3/2012
- Programa: Construnario Versión 3.51
- Fecha de los precios: 29/01/2024
- Divisa: EUR

**761069021** u Unidad de electrofusion Instafkex 16-110 HWSG-3, referencia 761069021 de Georg Fischer
Información técnica: voltaje 230V, potencia máxima 1400W, frecuencia 50/60HZ, protección de clase IP 54, cable principal (3m) con enchufe Euro estándar.
