# Sello con collarín de metal para cables o tuberías individuales Roxtec RS con SL RS

- Propiedad del archivo: CONSTRUNARIO
- Formato: FIEBDC-3/2012
- Programa: Construnario Versión 3.51
- Fecha de los precios: 04/05/2023
- Divisa: EUR

**RXTOECRSSL** u Sello con collarín de metal para cables o tuberías individuales Roxtec RS con SL RS
El Roxtec RS con SL RS es un sello con collarín de metal para cables o tuberías individuales. El sello de entrada tiene dos mitades con capas retirables, con lo que se puede adaptar a cables y tuberías de diferentes tamaños. El collarín se suelda a la estructura. Calificación contra incendios Estanco a gases Estanco al agua Estanco al polvo Rápido y sencillo de instalar Ofrece una sujeción excelente de los cables Sometido a prueba de vibraciones
