# Pasamuro con ala para encastrado o atornillado Roxtec GH

- Propiedad del archivo: CONSTRUNARIO
- Formato: FIEBDC-3/2012
- Programa: Construnario Versión 3.51
- Fecha de los precios: 04/05/2023
- Divisa: EUR

**ROXTECGH** u Pasamuro con ala para encastrado o atornillado Roxtec GH
El Roxtec GH es un sello para cables y tuberías que se puede encastrar en hormigón o atornillar en estructuras uniformes. El marco de acero rectangular ofrece gran capacidad de espacio de sellado para cables y tuberías. El pasamuros puede utilizarse con un marco de extensión GE en caso de que se requiera cubrir toda la profundidad de paredes más gruesas. Calificación contra incendios Estanco al agua Estanco al polvo Resistente a roedores Fácil de mantener e inspeccionar Ofrece capacidad de repuesto incorporada Sometido a prueba de vibraciones
