# Ventana metálica practicable con marco de 45 mm, serie TS45 de Tecalum

- Propiedad del archivo: CONSTRUNARIO
- Formato: FIEBDC-3/2012
- Programa: Construnario Versión 3.51
- Fecha de los precios: 05/05/2023
- Divisa: EUR

**TS45** m Ventana metálica practicable con marco de 45 mm, serie TS45 de Tecalum
Montaje con escuadras. Rotura de puente térmico con poliamida de 15 mm. Junta de acristalamiento de EPDM, para espesores de vidrio de entre 6 y 29 mm. Marco de 45 mm. Hojas de 52,3 mm forma redondeada o recta. Junquillos rectos o curvados, clipados o con grapas. Posibilidad de acabados bicolores consiguiendo una estética exterior diferente a la del interior.
