# Motorreductor DC 6V 390,00rpm 0,03Nm, referencia 009319-6 de CLR

- Propiedad del archivo: CONSTRUNARIO
- Formato: FIEBDC-3/2012
- Programa: Construnario Versión 3.51
- Fecha de los precios: 08/05/2023
- Divisa: EUR

**009319_6** u Motorreductor DC 6V 390,00rpm 0,03Nm, referencia 009319-6 de CLR
Corriente DC Voltaje 6V R.P.M. Vacio 390 rpm PAR Nominal 0,03Nm
