# Motorreductor DC 12V 19,00rpm 0,60Nm, referencia 012443 de CLR

- Propiedad del archivo: CONSTRUNARIO
- Formato: FIEBDC-3/2012
- Programa: Construnario Versión 3.51
- Fecha de los precios: 08/05/2023
- Divisa: EUR

**012443** u Motorreductor DC 12V 19,00rpm 0,60Nm, referencia 012443 de CLR
Corriente DC Voltaje 12V R.P.M. Vacio 19 rpm PAR Nominal 0,60 Nm
