# Panel híbrido fotovoltaico termodinámico Handle de Energy Panel

- Propiedad del archivo: CONSTRUNARIO
- Formato: FIEBDC-3/2012
- Programa: Construnario Versión 3.51
- Fecha de los precios: 08/05/2023
- Divisa: EUR

**HANDLE** u Panel híbrido fotovoltaico termodinámico Handle de Energy Panel
Handle es una solución compacta para la demanda de ACS que aúna los beneficios de la generación de energía solar fotovoltaica y el uso de la bomba de calor para cubrir la demanda térmica.
