# Ventana de aluminio FIN-Project Step-line 78/88 de Finstral

- Propiedad del archivo: CONSTRUNARIO
- Formato: FIEBDC-3/2012
- Programa: Construnario Versión 3.51
- Fecha de los precios: 08/05/2023
- Divisa: EUR

**STEPLINE7888** m Ventana de aluminio FIN-Project Step-line 78/88 de Finstral
El núcleo de la ventana está compuesto por un perfil aislante de grandes prestaciones y soldado en las esquinas, de PVC reciclado: aísla perfectamente, es fácil de mantener y duradero. Como no utilizamos espumas expandidas, la ventana siempre es 100% reciclable.
