# Sistema de seguridad todo en uno con batería integrada Somfy One de Somfy

- Propiedad del archivo: CONSTRUNARIO
- Formato: FIEBDC-3/2012
- Programa: Construnario Versión 3.51
- Fecha de los precios: 08/05/2023
- Divisa: EUR

**SOMFYONE** u Sistema de seguridad todo en uno con batería integrada Somfy One de Somfy
Detección de movimiento precisa Somfy One+ está a la vanguardia en términos de detección de movimiento, gracias a su combinación de análisis de imágenes con detección por infrarrojos. Para obtener una mayor precisión, puedes definir las zonas de detección que deseas desactivar (gatera, suelo, sofá, etc.). Proteger tu privacidad Para proteger tu privacidad, el obturador de privacidad motorizado de Somfy One+ se cierra automáticamente cuando vuelves a casa. Puedes controlarlo con la aplicación en cualquier momento.
