# Fancoil de conductos modelo FCCY-09BW3R de Telbi

- Propiedad del archivo: CONSTRUNARIO
- Formato: FIEBDC-3/2012
- Programa: Construnario Versión 3.51
- Fecha de los precios: 08/05/2023
- Divisa: EUR

**FCCY09BW3R** u Fancoil de conductos modelo FCCY-09BW3R de Telbi
Tipo motor: DC Capacidad frigorífica W: 3100 Capacidad calorífica W (50ºC): 5500 Conexiones: 3/4´´ hembra Medidas mm: 241/841/522
