# Caldera mural de condensación Fondital LEO KC. Con producción instantánea de acs

- Propiedad del archivo: CONSTRUNARIO
- Formato: FIEBDC-3/2012
- Programa: Construnario Versión 3.51
- Fecha de los precios: 09/05/2023
- Divisa: EUR

**LEOKC** u Caldera mural de condensación Fondital LEO KC. Con producción instantánea de acs
CARACTERÍSTICAS PRINCIPALES • Intercambiador de calor de acero inoxidable de alto rendimiento con una única serpentina radial y mayor área de paso del agua • Vaso de expansión calefacción de 9 litros • Compacta, solo 250 mm de profundidad • Fácil instalación gracias a: descarga de humos centrada, soporte para montaje en pared, posibilidad de eligir dos puntos de aspiración para la descarga doble flujo • Termorregulación con sonda exterior (opcional) • Interfaz de usuario con LCD retroiluminado con diagnóstico • Rango de modulación 1:5 • Quemador de premezcla total • Circulador de alta eficiencia con purgador incorporado • Parámetros programables para adaptar la caldera a la instalación y lista de las alarmas • Intercambiador sanitario de placas en acero inox • By-pass automático • Compatible con el termostato WI-FI smart SPOT
