# Radiadores de aluminio inyectado para alta presión Fondital modelo Blitz

- Propiedad del archivo: CONSTRUNARIO
- Formato: FIEBDC-3/2012
- Programa: Construnario Versión 3.51
- Fecha de los precios: 09/05/2023
- Divisa: EUR

**BLITZ** u Radiadores de aluminio inyectado para alta presión Fondital modelo Blitz
El nuevo BLITZ B3 / SUPER B4 nace de un proyecto de investigación desarrollado para optimizar el rendimiento de los radiadores para poder ofrecer un producto con elevadas prestaciones mecánicas y energéticas, ideal para la reforma de viviendas y para el funcionamiento a baja temperatura: • Ideal para utilizar a baja temperatura. • Óptima relación peso/potencia, que facilita el manejo y la instalación. • Modular, perfecto para cualquier espacio. • Alto contenido tecnológico: 3 patentes internacionales. • Inalterable en el tiempo, gracias a la doble pintura: anaforesis + aspersión. • Temperatura máxima de trabajo: 120 oC. • Presión nominal: 16 bar. • Prueba de presión (100% de la producción): 24 bar. • Presión de rotura: 60 bar. • Mayor intercambio térmico = elevadas prestaciones, bajos consumos.
