# Ventanas hoja vista Schüco AWS 75.SI+. Profundidad: 75mm

- Propiedad del archivo: CONSTRUNARIO
- Formato: FIEBDC-3/2012
- Programa: Construnario Versión 3.51
- Fecha de los precios: 28/02/2024
- Divisa: EUR

**AWS75SIPLUS** m Ventanas hoja vista Schüco AWS 75.SI+. Profundidad: 75mm
Ventanas hoja vista Schüco AWS 75.SI+. Profundidad: 75mm CARPINTERÍA DE ALUMINIO "SISTEMA SCHÜCO AWS 75.SI+" CON ROTURA DE PUENTE TÉRMICO. M2. Carpintería de aluminio según croquis de proyecto; con perfiles de aluminio lacado > 60 micras con sello de calidad “QUALICOAT SEASIDE” o anodizado > 20 micras sello de calidad EWAA/EURAS QUALANOD, "SISTEMA AWS 75.SI+" con rotura de puente térmico mediante pletinas aislantes de poliamida o politermida; realizada con perfiles de aluminio de extrusión de aleación Al Mg Si 0,5 F22 en calidad anodizable (UNE 38337/L3441); las desviaciones máximas según DIN 17615 parte 3. Con una profundidad del cerco de 75 mm y 85 mm en la hoja. Clasificaciones Transmitancia térmica Uf = 0,92 – 1,4 W/m2K DIN EN 10077-2 Permeabilidad al aire Clase 4 DIN EN 12207 Estanqueidad al agua Hasta Clase 9A DIN EN 12208 Resistencia al viento Hasta clase C5/B5 DIN EN 12210 Aislamiento acústico Rw hasta 48 dB DIN EN ISO 140-3 Resistencia a la efracción Hasta RC3 DIN V ENV 1627 Resistencia mecánica Clase 4 DIN EN 13115 Con precámara de descompresión y junta central de estanqueidad al aire y al agua de EPDM, estable a la acción de los rayos UVA, con escuadras vulcanizadas en las esquinas; juntas de acristalamiento y resto de juntas también de EPDM. Tornillería de acero inoxidable para evitar el par galvánico. Ventilación y drenaje de la base y perímetro de los vidrios para evitar deslaminaciones de los mismos por condensaciones con un acristalamiento de hasta 67 mm. Escuadras interiores en las esquinas y uniones en "T" de marcos y hojas con cola de dos componentes para estanqueizar y armar el inglete. Sistema de herrajes SCHÜCO AVANTEC SIMPLYSMART, con ejes de acero inoxidable y resto de piezas de fundición de aluminio. Maneta ergonómica con caja oculta, herrajes completamente ocultos con apertura de hasta 180º y un peso de hasta 200 Kg en hojas oscilobatientes y de 250 Kg en hojas practicables. Posibilidad de incorporar llave, así como un retenedor a 90º. Número de puntos de cierre a determinar en función de las dimensiones de hoja según directrices de sistema. Clasificación Herraje SIMPLYSMART Protección anticorrosión Clase 5 DIN EN 1670 Fuerzas de maniobra Clase 2 DIN EN 13115 Durabilidad mecánica Clase 3 DIN EN 12400 Fabricados todos los componentes del sistema "AWS 75.SI+" bajo la norma para el control de calidad ISO 9001. Los sellados perimetrales se realizarán con silicona neutra resistente a los UVA sobre cordón celular antiadherente a la silicona. Se recomienda aislar por el constructor el espacio entre el cerramiento y la carpintería para evitar condensaciones. Colocada sobre premarco de acero galvanizado o aluminio sin incluir vidrio, ayudas, medios auxiliares, ni energía. El sistema de ventanas estándar Schüco AWS 75.SI+ (Super Insulated), para la profundidad de construcción de 75 mm, es parte de la plataforma AWS y base para las aplicaciones más diversas en envolventes de edificios energéticamente eficientes. En función de la exigencia arquitectónica se puede emplear el sistema de aluminio con alto aislamiento térmico como ventana tipo hueco, ventana corrida, elemento adicional de fachada o en combinación con los sistemas de puertas Schüco. Otra ventaja para arquitectos y proyectistas: la gran selección de tipologías de apertura como hoja oscilo-corredera-paralela, hoja oscilo de hueco superior y hoja pivotante, tanto horizontal como vertical. Dentro de la plataforma del sistema existe una gran variedad de perfiles: además de montantes de esquina y montantes estáticos, montantes simétricos y asimétricos, también hay diferentes opciones de diseño así como posibilidades de combinación con, por ejemplo, sistemas de protección solar y sistemas de ventilación Schüco. El sistema perfeccionado y orientado al futuro se basa en el principio Cradle-to-Cradle (C2C) y resulta ideal para la planificación de conceptos de edificios sostenibles con elementos de construcción verificados y evaluados en cuanto a sustancias tóxicas y capacidad de reciclaje: las materias primas se convierten en productos que se pueden volver a procesar en materias primas de alta calidad en su calidad original después de su uso. El sistema Schüco AWS 75.SI+ ha sido ensayado en el EPEA Hamburgo y certificado según la norma C2C actual del Instituto americano «Cradle to Cradle Products Innovation Institute» con la etiqueta de plata. También disponible hojas con aislamiento optimizado (AWS 75 SI+ Optimized), y con perfil de tapeta tipo fachada (AWS 75 WF.SI)
