# Ventanas hoja oculta Schüco AWS 75 BS.SI+. Profundidad: 75mm

- Propiedad del archivo: CONSTRUNARIO
- Formato: FIEBDC-3/2012
- Programa: Construnario Versión 3.51
- Fecha de los precios: 28/02/2024
- Divisa: EUR

**AWS75BSSIPLUS** m Ventanas hoja oculta Schüco AWS 75 BS.SI+. Profundidad: 75mm
Ventanas hoja oculta Schüco AWS 75 BS.SI+. Profundidad: 75mm CARPINTERÍA DE ALUMINIO "SISTEMA SCHÜCO AWS 75 BS.SI+" DE HOJA OCULTA CON ROTURA DE PUENTE TÉRMICO DE GRAN AISLAMIENTO. M2. Carpintería de hoja oculta desde el exterior según croquis de proyecto; con perfiles de aluminio lacado > 60 micras con sello de calidad “QUALICOAT SEASIDE” o anodizado > 20 micras sello de calidad EWAA/EURAS QUALANOD, "SISTEMA AWS 75 BS.SI+" con rotura de puente térmico mediante pletinas aislantes de poliamida o politermida; Perfil de hoja con un diseño especial para conseguir un alto aislamiento. Realizada con perfiles de aluminio de extrusión de aleación Al Mg Si 0,5 F22 en calidad anodizable (UNE 38337/L3441); las desviaciones máximas según DIN 17615 parte 3. Con una profundidad del cerco de 75 mm y 80 mm en la hoja. Clasificaciones Transmitancia térmica Uf = 1,2 – 1,5 W/m2K DIN EN 10077-2 Permeabilidad al aire Clase 4 DIN EN 12207 Estanqueidad al agua Hasta Clase 9A DIN EN 12208 Resistencia al viento Hasta clase C5/B5 DIN EN 12210 Aislamiento acústico Rw hasta 45 dB DIN EN ISO 140-3 Resistencia a la efracción Hasta RC3 DIN V ENV 1627 Resistencia mecánica Clase 4 DIN EN 13115 Con precámara de descompresión y junta central de estanqueidad al aire y al agua de EPDM, estable a la acción de los rayos UVA, con escuadras vulcanizadas en las esquinas; juntas de acristalamiento y resto de juntas también de EPDM. Junta exterior de acristalar en marco vulcanizado. Tornillería de acero inoxidable para evitar el par galvánico. Ventilación y drenaje de la base y perímetro de los vidrios para evitar deslaminaciones de los mismos por condensaciones con un acristalamiento de hasta 54 mm. Escuadras interiores en las esquinas y uniones en "T" de marcos y hojas con cola de dos componentes para estanqueizar y armar el inglete. Sistema de herrajes SCHÜCO AVANTEC SIMPLYSMART, con ejes de acero inoxidable y resto de piezas de fundición de aluminio. Maneta ergonómica con caja oculta, herrajes completamente ocultos con apertura de hasta 180º y un peso de 160 kg/hoja. Posibilidad de incorporar llave, así como un retenedor a 90º. Número de puntos de cierre a determinar en función de las dimensiones de hoja según directrices de sistema. Clasificación Herraje SIMPLYSMART Protección anticorrosión Clase 5 DIN EN 1670 Fuerzas de maniobra Clase 2 DIN EN 13115 Durabilidad mecánica Clase 3 DIN EN 12400 Fabricados todos los componentes del sistema "AWS 75 BS.SI+" bajo la norma para el control de calidad ISO 9001. Los sellados perimetrales se realizarán con silicona neutra resistente a los UVA sobre cordón celular antiadherente a la silicona. Se recomienda aislar por el constructor el espacio entre el cerramiento y la carpintería para evitar condensaciones. Colocada sobre premarco de acero galvanizado o aluminio sin incluir vidrio, ayudas, medios auxiliares, ni energía. El sistema de ventanas de hoja oculta Schüco AWS 75 BS.SI+ (Block System Super Insulated) con unos valores de aislamiento térmico excelentes, así como un diseño esbelto sin contornos de hoja visibles, satisface las máximas exigencias energéticas y arquitectónicas con la mayor transparencia posible. Como parte de la plataforma AWS en la profundidad de construcción de 75 mm, el sistema de ventanas de aluminio convence gracias a sus propiedades funcionales, energéticas y de diseño. Gracias a una elevada flexibilidad del sistema se pueden implementar soluciones de diseño atractivas para las exigencias arquitectónicas más diversas en la envolvente del edificio: como ventana tipo hueco, ventana corrida o elemento adicional en los sistemas de fachada Schüco, así como «ventana flotante». El amplio espectro de tipologías de apertura incluye las ejecuciones como hoja batiente u oscilobatiente, así como la hoja oscilo de hueco superior. Otro punto positivo de la serie de ventanas de hoja oculta es el amplio catálogo de perfiles dentro de la plataforma del sistema: incluye parteluces de hoja y cercos adicionales, así como perfiles de hojas en la ejecución TipTronic, además de montantes de esquina y montantes estáticos, montantes simétricos y asimétricos. Estos permiten la utilización de la generación de herrajes eléctricos Schüco TipTronic SimplySmart, un accionamiento completamente integrado para numerosos tipos de apertura. De ese modo, el sistema de ventanas marca la pauta en cuestiones de flexibilidad de planificación y de creatividad para la implementación de envolventes de edificio energéticamente eficientes y orientadas al diseño.
