# Ventanas hoja vista Schüco AWS 75 WF.SI+ (Super Insulated). Profundidad: 75mm

- Propiedad del archivo: CONSTRUNARIO
- Formato: FIEBDC-3/2012
- Programa: Construnario Versión 3.51
- Fecha de los precios: 28/02/2024
- Divisa: EUR

**AWS75WFSIPLUS** m2 Ventanas hoja vista Schüco AWS 75 WF.SI+ (Super Insulated). Profundidad: 75mm
Ventanas hoja vista Schüco AWS 75 WF.SI+ (Super Insulated). Profundidad: 75mm CARPINTERÍA DE ALUMINIO "SISTEMA SCHÜCO AWS 75 WF.SI " CON ROTURA DE PUENTE TÉRMICO. M2. Ventana de fachada con ancho exterior visto estrecho desde 50 mm, con perfiles de hoja de la serie AWS 75 WF.SI perfiles de aluminio lacado > 60 micras con sello de calidad “QUALICOAT SEASIDE” o anodizado > 20 micras sello de calidad EWAA/EURAS QUALANOD, "SISTEMA AWS 65 WF" con rotura de puente térmico mediante pletinas aislantes de poliamida o politermida; realizada con perfiles de aluminio de extrusión de aleación Al Mg Si 0,5 F22 en calidad anodizable (UNE 38337/L3441); las desviaciones máximas según DIN 17615 parte 3. Con una profundidad del cerco de 75 mm y 82 mm en la hoja. Clasificaciones Transmitancia térmica Uf = 1,3 – 1,6 W/m2K DIN EN 10077-2 Permeabilidad al aire Clase 4 DIN EN 12207 Estanqueidad al agua Hasta Clase 9A DIN EN 12208 Resistencia al viento Hasta clase C2/B3 DIN EN 12210 Aislamiento acústico Rw hasta 44 dB DIN EN ISO 140-3 Resistencia a la efracción Hasta RC2 DIN V ENV 1627 Resistencia mecánica Clase 4 DIN EN 13115 Con precámara de descompresión y junta central de estanqueidad al aire y al agua de EPDM, estable a la acción de los rayos UVA, con escuadras vulcanizadas en las esquinas; juntas de acristalamiento y resto de juntas también de EPDM. Tornillería de acero inoxidable para evitar el par galvánico. Ventilación y drenaje de la base y perímetro de los vidrios para evitar deslaminaciones de los mismos por condensaciones con un acristalamiento de hasta 54 mm. Escuadras interiores en las esquinas y uniones en "T" de marcos y hojas con cola de dos componentes para estanqueizar y armar el inglete. Sistema de herrajes SCHÜCO AVANTEC SIMPLYSMART, con ejes de acero inoxidable y resto de piezas de fundición de aluminio. Maneta ergonómica con caja oculta, herrajes completamente ocultos con apertura de hasta 180º y un peso de hasta 200 Kg en hojas oscilobatientes y de 250 Kg en hojas practicables. Posibilidad de incorporar llave, así como un retenedor a 90º. Número de puntos de cierre a determinar en función de las dimensiones de hoja según directrices de sistema. Clasificación Herraje SIMPLYSMART Protección anticorrosión Clase 5 DIN EN 1670 Fuerzas de maniobra Clase 2 DIN EN 13115 Durabilidad mecánica Clase 3 DIN EN 12400 Fabricados todos los componentes del sistema "AWS 75 WF.SI" bajo la norma para el control de calidad ISO 9001. Los sellados perimetrales se realizarán con silicona neutra resistente a los UVA sobre cordón celular antiadherente a la silicona. Se recomienda aislar por el constructor el espacio entre el cerramiento y la carpintería para evitar condensaciones. Colocada sobre premarco de acero galvanizado o aluminio sin incluir vidrio, ayudas, medios auxiliares, ni energía. La ventana de fachada de aluminio Schüco AWS 75 WF.SI+ (Window Façade Super Insulated) satisface las máximas exigencias energéticas y arquitectónicas con un extraordinario aislamiento térmico, así como con estrechas caras vistas exteriores. Como parte de la plataforma AWS en la profundidad de construcción de 75 mm, la ventana de fachada de aluminio convence gracias a sus propiedades funcionales, energéticas y de diseño. El sistema es la base perfecta para diseños extraordinarios y permite ventanas de fachada de gran formato y con altura de suelo a techo, especialmente adaptadas a las necesidades arquitectónicas. En función de los requisitos se pueden implementar versiones económicas y sencillas de ventanas corridas con vistas estrechas y escasa proporción del marco. El amplio espectro de tipologías de apertura incluye las ejecuciones como ventana batiente, oscilobatiente y oscilante. De ese modo, el sistema de fachadas de ventanas ofrece un grado máximo en flexibilidad de planificación y de creatividad para la implementación de envolventes de edificio energéticamente eficientes y orientadas al diseño.
