# Ventanas hoja vista Schüco AWS 90 SI+ (Super Insulated). Profundidad: 90mm

- Propiedad del archivo: CONSTRUNARIO
- Formato: FIEBDC-3/2012
- Programa: Construnario Versión 3.51
- Fecha de los precios: 28/02/2024
- Divisa: EUR

**AWS90SIPLUS** m Ventanas hoja vista Schüco AWS 90 SI+ (Super Insulated). Profundidad: 90mm
Ventanas hoja vista Schüco AWS 90 SI+ (Super Insulated). Profundidad: 90mm CARPINTERÍA DE ALUMINIO "SISTEMA SCHÜCO AWS 90.SI+" CON ROTURA DE PUENTE TÉRMICO. M2. Carpintería de aluminio según croquis de proyecto; con perfiles de aluminio lacado > 60 micras con sello de calidad “QUALICOAT SEASIDE” o anodizado > 20 micras sello de calidad EWAA/EURAS QUALANOD, "SISTEMA AWS 90.SI+" con rotura de puente térmico mediante pletinas aislantes de poliamida o politermida; realizada con perfiles de aluminio de extrusión de aleación Al Mg Si 0,5 F22 en calidad anodizable (UNE 38337/L3441); las desviaciones máximas según DIN 17615 parte 3. Con una profundidad del cerco de 90 mm y 100 mm en la hoja. Clasificaciones Transmitancia térmica Uf = 0,7 – 1,1 W/m2K DIN EN 10077-2 Permeabilidad al aire Clase 4 DIN EN 12207 Estanqueidad al agua Hasta Clase 9A DIN EN 12208 Resistencia al viento Hasta clase C5/B5 DIN EN 12210 Aislamiento acústico Rw hasta 47 dB DIN EN ISO 140-3 Resistencia a la efracción Hasta RC3 DIN V ENV 1627 Resistencia mecánica Clase 4 DIN EN 13115 Con precámara de descompresión y junta central de estanqueidad al aire y al agua de EPDM, estable a la acción de los rayos UVA, con escuadras vulcanizadas en las esquinas; juntas de acristalamiento y resto de juntas también de EPDM. Tornillería de acero inoxidable para evitar el par galvánico. Ventilación y drenaje de la base y perímetro de los vidrios para evitar deslaminaciones de los mismos por condensaciones con un acristalamiento de hasta 68 mm. Escuadras interiores en las esquinas y uniones en "T" de marcos y hojas con cola de dos componentes para estanqueizar y armar el inglete. Sistema de herrajes SCHÜCO AVANTEC SIMPLYSMART, con ejes de acero inoxidable y resto de piezas de fundición de aluminio. Maneta ergonómica con caja oculta, herrajes completamente ocultos con apertura de hasta 180º y un peso de hasta 200 Kg en hojas oscilobatientes y de 250 Kg en hojas practicables. Posibilidad de incorporar llave, así como un retenedor a 90º. Número de puntos de cierre a determinar en función de las dimensiones de hoja según directrices de sistema. Clasificación Herraje SIMPLYSMART Protección anticorrosión Clase 5 DIN EN 1670 Fuerzas de maniobra Clase 2 DIN EN 13115 Durabilidad mecánica Clase 3 DIN EN 12400 Fabricados todos los componentes del sistema "AWS 90.SI+" bajo la norma para el control de calidad ISO 9001. Los sellados perimetrales se realizarán con silicona neutra resistente a los UVA sobre cordón celular antiadherente a la silicona. Se recomienda aislar por el constructor el espacio entre el cerramiento y la carpintería para evitar condensaciones. Colocada sobre premarco de acero galvanizado o aluminio sin incluir vidrio, ayudas, medios auxiliares, ni energía El sistema de ventanas Schüco AWS 90.SI+ (Super Insulated) destaca por la unión perfecta de los requisitos de la física constructiva con la mayor libertad de configuración posible con la certificación Passivhaus. Como parte de la plataforma Schüco AWS en la profundidad de construcción de 90 mm, la ventana de aluminio ofrece una alta flexibilidad para la implementación de soluciones de diseño atractivas en la envolvente del edificio: en función de la exigencia arquitectónica, es posible la realización como ventana tipo hueco, ventana corrida o elemento adicional en fachadas Schüco, así como en combinación con sistemas de puertas Schüco. El amplio espectro de tipologías de apertura incluye las ejecuciones como hoja batiente, oscilobatiente y oscilo-corredera-paralela, así como elemento practicable sin barreras y con inversor. Otro punto positivo para proyectistas y arquitectos es la gran selección de perfiles dentro de la plataforma del sistema: además de los montantes de esquina y estáticos y los montantes simétricos y asimétricos, existen otras posibilidades de combinación, por ejemplo, con sistemas Schüco de protección solar y ventilación. De este modo, el sistema de ventanas con el máximo aislamiento térmico marca la pauta en cuestiones de flexibilidad de planificación y de creatividad para la implementación de envolventes de edificio energéticamente eficientes y orientadas al diseño.
