# Ventanas hoja vista Schüco AWS 90.SI+ Green (Super Insulated). Profundidad: 90mm

- Propiedad del archivo: CONSTRUNARIO
- Formato: FIEBDC-3/2012
- Programa: Construnario Versión 3.51
- Fecha de los precios: 28/02/2024
- Divisa: EUR

**AWS90SIPLUSGREEN** m2 Ventanas hoja vista Schüco AWS 90.SI+ Green (Super Insulated). Profundidad: 90mm
El sistema de ventanas Schüco AWS 90.SI+ (Super Insulated) destaca por la unión perfecta de los requisitos de la física constructiva con la mayor libertad de configuración posible con la certificación Passivhaus. Como parte de la plataforma Schüco AWS en la profundidad de construcción de 90 mm, la ventana de aluminio ofrece una alta flexibilidad para la implementación de soluciones de diseño atractivas en la envolvente del edificio: en función de la exigencia arquitectónica, es posible la realización como ventana tipo hueco, ventana corrida o elemento adicional en fachadas Schüco, así como en combinación con sistemas de puertas Schüco. El amplio espectro de tipologías de apertura incluye las ejecuciones como hoja batiente, oscilobatiente y oscilo-corredera-paralela, así como elemento practicable sin barreras y con inversor. Otro punto positivo para proyectistas y arquitectos es la gran selección de perfiles dentro de la plataforma del sistema: además de los montantes de esquina y estáticos y los montantes simétricos y asimétricos, existen otras posibilidades de combinación, por ejemplo, con sistemas Schüco de protección solar y ventilación. De este modo, el sistema de ventanas con el máximo aislamiento térmico marca la pauta en cuestiones de flexibilidad de planificación y de creatividad para la implementación de envolventes de edificio energéticamente eficientes y orientadas al diseño. CARACTERÍSTICAS ¦ Profundidad de construcción de 90 mm ¦ Protección antirrobo hasta RC 3 según EN 1627:2011 ¦ Herraje Schüco SimplySmart y desagües ocultos ¦ Herraje Schüco TipTronic SimplySmart para hojas automatizadas hasta 160 kg ¦ Acristalamiento posible entre 28 – 63 mm (hasta 83 mm con resalte) ¦ Versión Easy-Access ¦ Certificado para Passivhaus ¦ Certificado plata Cradle to Cradle Schüco AWS 90.SI+ Green ¦ Versión del sistema AWS 90.SI+ que responde a las necesidades de construcción sostenible ¦ Uso de una serie de innovadoras materias primas en diferentes partes del sistema, mucho más ecológicas al ser, p.ej., materias primas renovables, como el aceite de ricino ¦ También se reduce el uso de materiales basados en materias primas fósiles ¦ Durante la fabricación de este sistema se reducen las emisiones de CO2 generadas
