# Ventanas hoja oculta Schüco AWS 90 BS.SI+ Optimized (Super Insulated). Profundidad: 90mm

- Propiedad del archivo: CONSTRUNARIO
- Formato: FIEBDC-3/2012
- Programa: Construnario Versión 3.51
- Fecha de los precios: 28/02/2024
- Divisa: EUR

**AWS90BSSIPLUSOPTIMI** m2 Ventanas hoja oculta Schüco AWS 90 BS.SI+ Optimized (Super Insulated). Profundidad: 90mm
Sistema de ventanas optimizado Schüco AWS: idealmente equipado para los requisitos de casas pasivas sostenibles El sistema de ventanas Schüco AWS 90.SI+ optimizado (Super Insulated) altamente aislado térmicamente para la profundidad básica de 90 mm es parte de la plataforma del sistema Schüco AWS y permite cumplir con los requisitos estructurales, arquitectónicos y de eficiencia energética más altos a través de su diseño orientado al futuro, valores U optimizados. El sistema de ventanas ha sido certificado como casa pasiva a partir de un ancho de cara exterior de 117 mm por la PHI Darmstadt. Gracias a la tecnología de aislamiento térmico recientemente desarrollada, nuestros sistemas optimizados logran un alto nivel de eficiencia energética. Esto mejora significativamente los valores de rendimiento térmico en comparación con el sistema estándar de AWS. AWS 90.SI+ optimizado es un sistema integral de ventilación y marco de alto rendimiento con numerosas soluciones para una envolvente de edificio sostenible y eficiente en el consumo de energía.
