# Sistema de correderas Schüco ASS 50. Profundidad hoja: 50mm

- Propiedad del archivo: CONSTRUNARIO
- Formato: FIEBDC-3/2012
- Programa: Construnario Versión 3.51
- Fecha de los precios: 28/02/2024
- Divisa: EUR

**ASS50** m Sistema de correderas Schüco ASS 50. Profundidad hoja: 50mm
Sistema de correderas Schüco ASS 50. Profundidad hoja: 50mm CARPINTERÍA DE ALUMINIO "SISTEMA SCHÜCO ASS 50 " CON ROTURA DE PUENTE TÉRMICO. M2. Ventana corredera o corredera elevable de aluminio de una, dos o tres hojas según croquis de proyecto; con perfiles de aluminio lacado > 60 micras con sello de calidad “QUALICOAT SEASIDE” o anodizado > 20 micras sello de calidad EWAA/EURAS QUALANOD, "SISTEMA ASS 50" con rotura de puente térmico mediante pletinas aislantes de poliamida o politermida, disponibles en variante fija o deslizante, estas últimas para reducir el efecto bimetal; realizada con perfiles de aluminio de extrusión de aleación Al Mg Si 0,5 F22 en calidad anodizable (UNE 38337/L3441); las desviaciones máximas según DIN 17615 parte 3. Con una profundidad del cerco de 120 mm para dos carriles y de 185 mm en tres carriles, siendo 50 mm la profundidad de hoja. Posibilidad de perfiles de hoja con refuerzo para cumplir diferentes requerimientos estáticos. Clasificaciones Resistencia al viento Hasta Clase B5 DIN EN 12210 Estanqueidad al agua Hasta Clase 7A DIN EN 12208 Permeabilidad al aire Hasta Clase 4 DIN EN 12207 Fuerzas de maniobra Clase 1 DIN EN 13115 Exigencia mecánica Clase 4 DIN EN 13115 Resistencia a la efracción Hasta RC2 DIN V ENV 1627 Aislamiento acústico Rw hasta 40 dB DIN EN ISO 140-3 Durabilidad mecánica Clase 2 DIN EN 12400 Transmitancia térmica Uw < 2,0 W/m2K DIN EN 10077-2 Juntas de estanqueidad al aire y al agua de EPDM, estables a la acción de los rayos UVA. Tornillería de acero inoxidable para evitar el par galvánico. Ventilación y drenaje de la base y perímetro de los vidrios para evitar deslaminaciones de los mismos por condensaciones. Espesor de acristalamiento de 8 a 32 mm. Herraje SCHÜCO con los ejes de acero inoxidable y resto de piezas en función de aluminio. Peso máximo autorizado para el herraje hasta 300 Kg en correderas y de 400 Kg en correderas-elevables. Carriles de rodadura registrables de acero inoxidable. Cierre multipunto con accionamiento con manivela interior. Escuadras interiores en las esquinas y uniones en "T" de marcos y hojas con cola de dos componentes para estanqueizar y armar el inglete. Fabricados todos los componentes del sistema "ASS 50" bajo la norma para el control de calidad ISO 9001, todo ello fabricado según las indicaciones de los planos “K” de fabricación del sistema ASS 50. Colocado sobre premarco de acero galvanizado, separadores plásticos y tornillería de acero inoxidable. Los sellados perimetrales se realizarán con silicona neutra resistente a los UVA sobre cordón celular antiadherente a la silicona. Se recomienda aislar por el constructor el espacio entre el cerramiento y la carpintería para evitar condensaciones. Sin incluir vidrio, ayudas, medios auxiliares, ni energía. El sistema de correderas y correderas elevables Schüco ASS 50 combina las propiedades térmicas con una amplia variedad de posibilidades arquitectónicas y una gran flexibilidad, especialmente en el sector público. El sistema térmicamente aislado permite, con caras vistas estrechas y hojas de grandes formatos, soluciones atractivas para espacios inundados de luz: con un desplazamiento ligero y prácticamente silencioso con una elevada estanqueidad al mismo tiempo. La extensa selección de herrajes, manetas y colores garantiza una adaptación óptima a las exigencias de diseño individuales. Adicionalmente se pueden elegir diferentes paquetes de equipamiento para el manejo de las instalaciones que ayudarán al usuario a abrir y cerrar los elementos de la hoja de modo cómodo y seguro. ¦ Profundidad de construcción de 120mm ¦ Sistema de correderas y corredera-elevables ¦ Se pueden equipar con SmartStop y SmartClose, accesorios que ayudan al freno y cierre de las hojas ¦ Posibilidad de pletinas deslizantes para evitar el efecto bimetal ¦ Concepto especial de drenaje que mejora la estanqueidad y el aislamiento térmico
