# Fachada de montantes y travesaños con tapeta, Schüco FWS 60.SI Super Insulated

- Propiedad del archivo: CONSTRUNARIO
- Formato: FIEBDC-3/2012
- Programa: Construnario Versión 3.51
- Fecha de los precios: 28/02/2024
- Divisa: EUR

**FWS60SI** m2 Fachada de montantes y travesaños con tapeta, Schüco FWS 60.SI Super Insulated
Fachada de montantes y travesaños con tapeta, Schüco FWS 60.SI Super Insulated MURO CORTINA CON TAPETAS “SISTEMA SCHÜCO FWS 60.SI" DE GRAN AISLAMIENTO TÉRMICO. M2. Muro cortina con tapetas según croquis de proyecto; con perfiles de aluminio lacado > 60 micras con sello de calidad “QUALICOAT SEASIDE” o anodizado > 20 micras sello de calidad EWAA/EURAS QUALANOD a definir por D.F.; "SISTEMA FWS 60.SI" de gran aislamiento térmico gracias al diseño especial del isolator, a una banda aislante y a una cinta interior reflectante para evitar la radiación térmica, colocada en el presor; montantes y travesaños con un ancho de cara vista de 60 mm, con una profundidad de Montante FWS 60 cm4 para los montantes y Travesaño FWS 60 cm4 para los travesaños; Calculado a presiones de viento según CTE DB SE-AE, para una carga de Haga clic aquí para escribir texto. KN/m2. Montantes verticales colocados cada Haga clic aquí para escribir texto. m, anclados a la estructura principal, considerados biapoyados con luz entre apoyos de Haga clic aquí para escribir texto. m; travesaños horizontales colocados cada Haga clic aquí para escribir texto. m fijados a los montantes. Realizado con perfiles de aluminio de extrusión en aleación Al Mg Si 0,5 F22 en calidad anodizable (UNE 38337/L3441); las desviaciones máximas según DIN 17615 parte 3. Clasificaciones Estanqueidad al agua Hasta RE 1200 DIN EN 12155 Resistencia al impacto I5 / E5 DIN EN 14019 Permeabilidad al aire AE DIN EN 12153 Aislamiento acústico Rw hasta 48 dB DIN EN ISO 140-3 Resistencia a la efracción Hasta RC3 DIN V ENV 1627 Resistencia al viento 2,0 KN/m2 aumentando a 3,0 KN/m2 DIN EN 12210 Transmitancia térmica (incluida la influencia del tornillo) Uf > 0,67 W/m2K DIN EN 10077-2 **Pasaporte de producto 15-001311-PR01** Anclado a la estructura principal por los montantes verticales, mediante anclajes de aluminio o acero A-42b galvanizado en caliente, fijo con regulación tridimensional en la parte superior y flotante en la inferior, de los que se colgarán los montantes mediante dos pasadores M10 de acero inoxidable, con casquillos internos que impiden la deformación del perfil por apriete. La unión montante-travesaño es solapada siendo los travesaños horizontales los que se entregan en los montantes verticales para garantizar la estanqueidad de la unión, recogiendo las condensaciones y conduciéndolas al canal de drenaje más profundo del montante y cayendo de forma controlada al exterior. Estos canales comunicados entre sí posibilitan la ventilación interna de los cuatro costados de cada vidrio. Compensación del plano de acristalamiento interior por el escalonamiento entre montantes y travesaños con juntas de EPDM de diferente espesor, incorporando una junta de EPDM en la unión de ambos perfiles; escuadras asimétricas vulcanizadas pegadas a la base de los perfiles a la que se soldarán en frio las juntas de apoyo de montantes y travesaños; las uniones entre montantes llevarán piezas de estanqueidad inyectadas con sellante especial Schüco Flex 2, con toma de aire y nariz de drenaje cada ocho metros como máximo. Gomas de apoyo y acristalamiento de EPDM estables a la acción de los rayos UVA. Tornillería de acero inoxidable para evitar el par galvánico. Los presores de fijación de los vidrios se colocarán con atornilladores provistos de regulador del par, ajustándose a 4,5 Nm; tapetas clipadas a los presores de sección rectangular de 60 mm de frente visto y una profundidad de 15 mm en las verticales y de 12 mm en las horizontales. Fabricados todos los componentes del "SISTEMA FWS 60.SI" bajo la norma para el control de calidad ISO 9001, todo ello fabricado según las indicaciones de los planos “K” de fabricación del “SISTEMA FWS 60.SI”. Lámina continua de estanqueidad SCHÜCO de EPDM en remate perimetral, con uniones por soldadura en frío, clipada sobre perfil aislante, para evacuación de agua de condensación. Los sellados perimetrales se realizarán con silicona neutra resistente a los UVA sobre fondo de junta celular antiadherente a la silicona. Se recomienda aislar por el constructor el espacio entre el cerramiento y la carpintería para evitar condensaciones. Todo ello colocado pero sin incluir el vidrio, ayudas, medios auxiliares, ni energía. Con el sistema de fachadas Schüco FWS 60.SI, Schüco reivindica una vez más su ambición por productos ecológicamente sostenibles. Equipado con juntas de acristalar y presores integrados con una proporción de materias primas renovables, el sistema de fachadas de montantes y travesaños con caras vistas de 60 mm ofrece las mismas propiedades técnicas y estructurales que el sistema de fachadas Schüco FWS 60.SI (Super Insulated) que sirve de base: incluido el mejor aislamiento térmico a nivel Passivhaus. Los edificios consumen alrededor de un 40 por ciento de la energía generada en todo el mundo. La construcción y el uso de edificios también son las causas principales de la emisión de gases de efecto invernadero. Por ese motivo, el sector de la edificación ofrece el doble de potencial de ahorro de CO2 que el sector del transporte. La respuesta del poder legislativo en este sentido son reglamentos más estrictos para el sector de la edificación. Mientras que arquitectos, proyectistas y contratistas demandan nuevos productos que sean ecológicamente saludables, los gobiernos responden con leyes más rigurosas. Schüco es consciente de su responsabilidad con el medio ambiente y desarrolla desde hace décadas productos y sistemas para envolventes de edificios que contribuyen a cuidar el medio ambiente y el clima.
