# Sistema de fachada con estructura adicional de madera, Schüco AOC 75 TI

- Propiedad del archivo: CONSTRUNARIO
- Formato: FIEBDC-3/2012
- Programa: Construnario Versión 3.51
- Fecha de los precios: 28/02/2024
- Divisa: EUR

**AOC75TI** m2 Sistema de fachada con estructura adicional de madera, Schüco AOC 75 TI
Sistema de fachada con estructura adicional de madera, Schüco AOC 75 TI Sistema de fachada con estructura adicional de acero, Schüco AOC 75 TI MURO CORTINA DE TAPETAS SOBREPUESTO A ESTRUCTURA DE ACERO "SISTEMA SCHÜCO AOC 75 TI". M2. Muro cortina sobrepuesto a estructura de acero con tapetas según croquis de proyecto; con perfiles exteriores de aluminio lacado > 60 micras con sello de calidad "QUALICOAT SEASIDE" o anodizado > 20 micras sello de calidad EWAA/EURAS QUALANOD a definir por D.F.; "SISTEMA AOC 75 TI"; montantes y travesaños de acero anclados a la estructura portante de acero mediante cordones de soldadura o clavos de fijación; Estructura de acero dimensionada según necesidades estáticas. Realizado con perfiles de aluminio de extrusión en aleación Al Mg Si 0,5 F22 en calidad anodizable (UNE 38337/L3441); las desviaciones máximas según DIN 17615 parte 3. Clasificaciones Estanqueidad al agua Hasta RE 2550 DIN EN 12154 Resistencia al impacto I5 / E5 DIN EN 14019 Permeabilidad al aire AE DIN EN 12152 Resistencia a la efracción Hasta RC3 DIN V ENV 1627 Resistencia al viento 2,7 KN/m2 aumentando a 4,05 KN/m2 DIN EN 1627 Transmitancia térmica (incluida la influencia del tornillo) Uf > 0,67 W/m2K DIN EN 10077-2 La unión montante-travesaño es solapada mediante juntas interiores de EPDM, siendo las de los travesaños horizontales los que se entregan en las verticales para garantizar la estanqueidad de la unión. Estos canales comunicados entre sí posibilitan la ventilación interna de los cuatro costados de cada vidrio. Tornillería de acero inoxidable para evitar el par galvánico. Posibilidad de incorporar doble o triple acristalamiento de hasta un espesor máximo de 64 mm. Los presores de fijación de los vidrios se colocarán con atornilladores provistos de regulador del par, ajustándose a 4,5 Nm; tapetas clipadas a los presores de sección rectangular de 60 mm de frente visto y una profundidad de 15 mm en las verticales y de 12 mm en las horizontales. Tornillería de acero inoxidable para evitar el par galvánico. Fabricados todos los componentes del "SISTEMA AOC" bajo la norma para el control de calidad ISO 9001, todo ello fabricado según las indicaciones de los planos "K" de fabricación del "SISTEMA AOC". Lámina continua de estanqueidad SCHÜCO de EPDM en remate perimetral, con uniones por soldadura en frío, clipada sobre perfil aislante, para evacuación de agua de condensación. Los sellados perimetrales se realizarán con silicona neutra resistente a los UVA sobre fondo de junta celular antiadherente a la silicona. Se recomienda aislar por el constructor el espacio entre el cerramiento y la carpintería para evitar condensaciones. Todo ello colocado pero sin incluir el vidrio, ayudas, medios auxiliares, ni energía. Construcción añadida en madera para fachadas y lucernarios con excelentes prestaciones Con el sistema de fachada Schüco AOC 75 TI (madera), son posibles construcciones de tragaluces técnica y creativamente impresionantes y fachadas verticales a gran escala en el ancho del sistema de 75 mm sobre subestructuras de madera. Los nuevos componentes del sistema permiten una ejecución sencilla y fiable, incluida la transferencia de carga y el guiado de tornillos, incluso cuando se trabaja con cristales grandes y triple acristalamiento. En la zona del techo, el innovador sistema de sellado garantiza el máximo aislamiento térmico gracias a la guía de tornillo integrada. La construcción adicional en madera combina una construcción estéticamente sofisticada y de bajo consumo con una fabricación e instalación optimizadas.
