# Sistema de puerta Schüco ADS 60. Profundidad: 60mm

- Propiedad del archivo: CONSTRUNARIO
- Formato: FIEBDC-3/2012
- Programa: Construnario Versión 3.51
- Fecha de los precios: 28/02/2024
- Divisa: EUR

**ADS60** m2 Sistema de puerta Schüco ADS 60. Profundidad: 60mm
Sistema de puerta Schüco ADS 60. Profundidad: 60mm CARPINTERÍA DE ALUMINIO "SISTEMA SCHÜCO ADS 60" CON ROTURA DE PUENTE TÉRMICO. M2. Puerta de aluminio de una o dos hojas según croquis de proyecto; con perfiles de aluminio lacado > 60 micras con sello de calidad “QUALICOAT SEASIDE” o anodizado > 20 micras sello de calidad EWAA/EURAS QUALANOD, "SISTEMA ADS 60" con rotura de puente térmico mediante pletinas aislantes de poliamida o politermida; realizada con perfiles de aluminio de extrusión de aleación Al Mg Si 0,5 F22 en calidad anodizable (UNE 38337/L3441); las desviaciones máximas según DIN 17615 parte 3. Hoja y marco enrasados con una profundidad de 60 mm. Clasificaciones Resistencia al viento Hasta clase C3 DIN EN 12210 Estanqueidad al agua Hasta Clase 5A DIN EN 12208 Resistencia al impacto Clase 1 DIN EN 12400 Permeabilidad al aire Hasta clase 2 DIN EN 12207 Fuerzas de maniobra Clase 1 DIN EN 13115 Resistencia mecánica Clase 3 DIN EN 13115 Durabilidad/Ciclos Clase 5 DIN EN 13115 Resistencia a la efracción Hasta RC2 DIN V ENV 1627 Con juntas estanqueidad al aire y al agua de EPDM, estables a la acción de los rayos UVA. Tornillería de acero inoxidable para evitar el par galvánico. Ventilación y drenaje de la base y perímetro de los vidrios para evitar deslaminaciones de los mismos por condensaciones con un acristalamiento de hasta 40 mm. Escuadras interiores en las esquinas y uniones en "T" de marcos y hojas con cola de dos componentes para estanqueizar y armar el inglete. Sistema de herrajes SCHÜCO con ejes de acero inoxidable y resto de piezas de fundición de aluminio. Maneta ergonómica con posibilidad de cierre de varios puntos, apertura eléctrica y monitorización. Sistemas de bisagras Peso máximo Ciclos de apertura Cilíndrica 120 Kg 200.000 Sobrepuesta de 2 palas 120 Kg 200.000 Sobrepuesta de 3 palas 200 Kg 1.000.000 Fabricados todos los componentes del sistema "ADS 60" bajo la norma para el control de calidad ISO 9001. Los sellados perimetrales se realizarán con silicona neutra resistente a los UVA sobre cordón celular antiadherente a la silicona. Se recomienda aislar por el constructor el espacio entre el cerramiento y la carpintería para evitar condensaciones. Colocada sobre premarco de acero galvanizado o aluminio sin incluir vidrio, ayudas, medios auxiliares, ni energía. Para puertas de entrada y de paso cuyo requisito principal no sea un aislamiento térmico especial, el sistema de puertas Schüco ADS 60 es una solución económica atractiva, por ejemplo, en zonas climáticas cálidas, espacios interiores o en edificios públicos. Las múltiples posibilidades de uso del sistema de puertas de aluminio, incluida la integración en la seguridad y en la automatización de edificios, garantiza soluciones de puertas implementables a medida y de forma económica. Otro punto positivo para proyectistas y arquitectos: gracias a la compatibilidad de los sistemas Schüco, el sistema de puertas se puede combinar visualmente sin fisuras con los sistemas de ventanas Schüco e integrarse armoniosamente en los sistemas de fachadas.
