# Sistema de seguridad contra a balas AWS 90 BR. Profundidad: 90mm

- Propiedad del archivo: CONSTRUNARIO
- Formato: FIEBDC-3/2012
- Programa: Construnario Versión 3.51
- Fecha de los precios: 28/02/2024
- Divisa: EUR

**AWS90BR** m Sistema de seguridad contra a balas AWS 90 BR. Profundidad: 90mm
Resistencia combinada contra robos y balas: perfecta para grandes proyectos comerciales Ya sea un banco, un edificio gubernamental o una embajada, los grandes proyectos comerciales en particular imponen estrictos requisitos de seguridad a las ventanas. El sistema de ventanas Schüco AWS 90 BR (Bullet-Resistant) ofrece soluciones antirrobo y antibalas diseñadas individualmente para aplicaciones en una amplia variedad de conceptos de construcción: además de ventanas oscilobatientes, oscilobatientes y batientes, fijas También se puede construir acristalamiento. Dos beneficios de planificación cruciales del sistema: las propiedades antirrobo y antibalas se pueden combinar perfectamente. Gracias a los anchos de cara uniformes de los perfiles, las construcciones de aluminio son visualmente indistinguibles de los sistemas de ventanas estándar de Schüco y, por lo tanto, pueden integrarse armoniosamente en la apariencia general de un edificio, en línea con la máxima de Schüco de que "una mayor protección no tiene que ser visible". Para más información, por favor consultar con Schüco
