# Soporte para pavimento flotante, referencia LIZA 13/22 de Lizabar. Altura: 130 a 220 mm. Desnivel: plano y 1%

- Propiedad del archivo: CONSTRUNARIO
- Formato: FIEBDC-3/2012
- Programa: Construnario Versión 3.51
- Fecha de los precios: 09/06/2023
- Divisa: EUR

**LIZA1322_P** u Soporte para pavimento flotante, referencia LIZA 13/22 de Lizabar. Altura: 130 a 220 mm. Desnivel: plano y 1%
Precio: 1.51
Referencias disponibles: LIZA 6/10 - altura de 65 a 100 LIZA 10/13 - altura de 100 a 130 mm LIZA 13/22 - altura de 130 a 220 mm LIZA 22/31 - altura 220 a 310 mm LIZA 31/40 - altura de 310 a 400 mm LIZA 40/49 - altura de 400 a 490 mm LIZA 49/58 - altura de 490 a 580 mm Novedad patentada Nº 9902841 Este modelo aporta la característica de ser el único “plot” del mercado capaz de regular 90 m/m (a partir de 130). Ello permite compensar grandes alturas con pocos modelos, beneficiando el rendimiento del montaje y el ahorro por las escasas mermas sobrantes de material. Este soporte para pavimento flotante se basa en la misma técnica del modelo LIZA 2000, siendo su principal ventaja que, sin levantar las losas (o rastreles) y solo girando la columna central, se logra la altura deseada para el pavimento flotante. Observaciones pavimento técnico elevado: - Para alturas o resistencias superiores, consultar. - Disponemos de modelos y sistemas capaces de triplicar las resistencias estándar indicadas en los catálogos. - Los pedidos inferiores a un palet sufren incremento del 30%. - Portes e I.V.A. no incluidos. - Razones ecto-parasitarias nos impiden la admisión de devoluciones. Características físicas: - Resistencia a la rotura por compresión: 1000 kg. - Estabilidad térmica: -25º a +110ºC. - Es resistente al envejecimiento, a la intemperie e imputrescible. - Gran estabilidad dimensional por su alto contenido en carga mineral. Soportes regulares La obtención de los 3 elementos que forman el conjunto se fabrican por termo-inyección. Regulación milimétrica con la simple manipulación del (GIRADOR) intermedio. Regulación de alturas a partir de 65 mm (altura máxima opcional). Material reciclable y totalmente valido para su reutilización. Desniveles en BASE de 0% - 1% y 2%. Drenaje entre losas = 4 mm. obligado por el grueso de las pestañas.
