# Soporte para pavimento flotante, referencia AIR 99 de Lizabar. Desnivel: plano y 1%

- Propiedad del archivo: CONSTRUNARIO
- Formato: FIEBDC-3/2012
- Programa: Construnario Versión 3.51
- Fecha de los precios: 09/06/2023
- Divisa: EUR

**AIR99_P** u Soporte para pavimento flotante, referencia AIR 99 de Lizabar. Desnivel: plano y 1%
Precio: 0.93
Referencias disponibles: AIR 2/3 - altura de 25 a 35 mm (no requiere girador) AIR 3/5 - altura de 35 a 50 mm (no requiere girador) AIR 5/7 - altura de 50 a 70 mm AIR 7/10 - altura 70 a 100 mm AIR 10/13 - altura de 100 a 130 mm Novedad patentada Nº 990303 Los soportes para pavimento flotante AIR 99 aportan como novedad importante la regulación de las alturas, que se consigue con la simple manipulación de la pieza intermedia (GIRADOR), lo que permite obtener las alturas deseadas, incluso estando la bancada base y el apoyo superior fijos. Esta opción facilita enormemente el montaje, tanto en velocidad como en perfección y esfuerzo, ya que permite igualar a 'ras' de suelo sin tener que levantar las losas. Características químicas del pavimento técnico elevado: - Resistente a soluciones acuosas de sales inorgánicas, ácidos y álcalis. - Resistente a la mayoría de disolventes orgánicos como alcohol, ésteres y cetonas. - Resistente a soluciones de detergentes comerciales y lejías. - Resistente a microorganismos por no constituir terreno de cultivo para estos. - No resistente a sustancias oxidantes como ácido nítrico o sulfúrico y a disolventes hidrocarburos halogenados como gasolina. Características físicas: - Resistencia a la rotura por compresión: 750 kg. - Estabilidad térmica: -25º a +110ºC. - Es resistente al envejecimiento, a la intemperie e imputrescible. - Gran estabilidad dimensional por su alto contenido en carga mineral. Observaciones: - Para alturas o resistencias superiores, consultar. - Disponemos de modelos y sistemas capaces de triplicar las resistencias estándar indicadas en los catálogos. - Los pedidos inferiores a un palet sufren incremento del 30%. - Portes e I.V.A. no incluidos. - Razones ecto-parasitarias nos impiden la admisión de devoluciones. Apoyos plásticos regulable La obtención de los 3 elementos que forman el conjunto se fabrican por termo-inyección. Regulación milimétrica con la simple manipulación del (GIRADOR) intermedio. Regulación de alturas a partir de 50 mm. Material reciclable y totalmente válido para su reutilización. Desniveles en BASE de 0% - 1% y 2%
