# Sistema en base a poliuretanos aromáticos, AISMAR-PROOF ROOF nVP-PUR de Grupo Aismar

- Propiedad del archivo: CONSTRUNARIO
- Formato: FIEBDC-3/2012
- Programa: Construnario Versión 3.51
- Fecha de los precios: 31/08/2023
- Divisa: EUR
- Código: poliuretanos (01/09/2023)

**PROOFRNVPPUR** m2 Sistema en base a poliuretanos aromáticos, AISMAR-PROOF ROOF nVP-PUR de Grupo Aismar.
Sistema en base a poliuretanos aromáticos, AISMAR-PROOF ROOF nVP-PUR de Grupo Aismar. Imprimación de copolímero, REVINEX, diluida 1 parte con 3 ó 4 partes de agua, en una sola capa. Elastómero de poliuretano modificado base agua, NEOROOF PU360, diluido máximo al 5% con agua, a brocha, rodillo o airless. Aplicación de otra capa de elastómero NEOROOF PU360, sin diluir, en dirección diferente a la anterior. En fresco, espolvoreo de árido de cuarzo 0,2-0,8 mm, sobre la superficie fresca del elastómero. Adhesivo cementoso mejorado, tipo C2TES1, AISGRES F-500, con elevadas prestaciones en situaciones extremas, de humedad constante y altas variaciones térmicas, para baldosa. Sistema revestimiento impermeabilizante elastomérico de poliuretano modificado base agua, ideal para aplicaciones de construcción verticales u horizontales no expuestas, antes de enlucir, alicatar o colocar capas cementosas y morteros.

| Código | Ud | Descripción | Rendimiento | Precio | Importe |
|---|---|---|---|---|---|
| REVINEX | kg | Emulsión de copolímero, REVINEX de Grupo Aismar. (material) | 0.050 | 7.95 | 0.40 |
| NEOROOFPU360 | kg | Elastómero de poliuretano modificado a base agua, NEOROOF PU360 de Grupo Aismar. (material) | 1.200 | 6.05 | 7.26 |
| AISGRESF500 | kg | Adhesivo cementoso mejorado tipo C2TES1, AISGRES F-500 de Grupo Aismar. (material) | 3.500 | 2.1 | 7.35 |
| MOC085 | h | Oficial 1ª aplicador de productos impermeabilizantes (mano de obra) | 0.140 | 19.6 | 2.74 |
| MOC086 | h | Ayudante aplicador de productos impermeabilizantes (mano de obra) | 0.140 | 18.1 | 2.53 |
|  |  | Costes directos |  |  | 20.28 |

## Recursos

**REVINEX** kg Emulsión de copolímero, REVINEX de Grupo Aismar
Emulsión de copolímero multipropósito diseñada para mejorar las propiedades de los morteros y recubrimientos de cemento. Ofrece una notable impermeabilidad al agua, elasticidad y adherencia, en una amplia variedad de aplicaciones de construcción y reparación (ej: soleras y morteros de cemento, revestimientos cementosos, lechadas de juntas, yesos, adhesivos para baldosas, etc.)

**NEOROOFPU360** kg Elastómero de poliuretano modificado a base agua, NEOROOF PU360 de Grupo Aismar
Revestimiento impermeabilizante de poliuretano elastomérico modificado base agua, ideal para aplicacionesno expuestas en superficies constructivas horizontales o verticales antes del enyesado, embaldosado o de la cobertura con morteros cementosos.

**AISGRESF500** kg Adhesivo cementoso mejorado tipo C2TES1, AISGRES F-500 de Grupo Aismar
Adhesivo cementoso mejorado, tipo C2TES1, con elevadas prestaciones en situaciones extremas, de humedad constante y altas variaciones térmicas, para baldosa.
