# Sistema con aislamiento térmico de poliuretano proyectado e impermeabilización con poliuretano alifático, AISMAR-PROOF ROOF PVA-PUR de Grupo Aismar

- Propiedad del archivo: CONSTRUNARIO
- Formato: FIEBDC-3/2012
- Programa: Construnario Versión 3.51
- Fecha de los precios: 31/08/2023
- Divisa: EUR
- Código: poliuretanos (01/09/2023)

**PROOFRPVAPUR** m2 Sistema con aislamiento térmico de poliuretano proyectado e impermeabilización con poliuretano alifático, AISMAR-PROOF ROOF PVA-PUR de Grupo Aismar.
Sistema con aislamiento térmico de poliuretano proyectado e impermeabilización con poliuretano alifático, AISMAR-PROOF ROOF PVA-PUR de Grupo Aismar. Aislamiento térmico mediante el sistema 4050 ECOMATE consistente en poliuretano proyectado in-situ CCC4, landa 0,028 W/(m.K), aplicado directamente sobre el forjado libre de polvo y partículas sueltas. El espesor a aplicar depende de la resistencia térmica a conseguir. Revestimiento impermeabilizante elastomérico base agua para cubiertas, NEOROOF PU W, aplicado airless por maquinaria revisada, y aceptada por departamento técnico Aismar. Dejando secar 24 horas entre capas. Sistema para cubiertas planas visitables o cubiertas inclinadas, con aislamiento térmico proyectado in-situ 4050 ECOMATE, densidad 45-50 kg/m3 y poliuretano alifático base agua NEOROOF PU W, cuando se necesita durabilidad mecánica y unas propiedades impermeabilizantes extraordinarias.

| Código | Ud | Descripción | Rendimiento | Precio | Importe |
|---|---|---|---|---|---|
| 4050ECOMATE | kg | Sistema de aislamiento de poliuretano proyectado, 4050 ECOMATE de Grupo Aismar. 0,028 W/(m.K). (material) | 2.400 | 3.3 | 7.92 |
| NEOROOFPUW | kg | Revestimiento impermeabilizante de poliuretano alifático y elastomérico, base agua, para tejados y cubiertas, NEOROOF PU W de Grupo Aismar. (material) | 1.200 | 6.15 | 7.38 |
| MOC007 | h | Oficial 1ª aplicador de productos aislantes (mano de obra) | 0.050 | 19.6 | 0.98 |
| MOC008 | h | Ayudante aplicador de productos aislantes (mano de obra) | 0.050 | 18.1 | 0.91 |
| MOC085 | h | Oficial 1ª aplicador de productos impermeabilizantes (mano de obra) | 0.140 | 19.6 | 2.74 |
| MOC086 | h | Ayudante aplicador de productos impermeabilizantes (mano de obra) | 0.140 | 18.1 | 2.53 |
|  |  | Costes directos |  |  | 22.46 |

## Recursos

**4050ECOMATE** kg Sistema de aislamiento de poliuretano proyectado, 4050 ECOMATE de Grupo Aismar. 0,028 W/(m.K)
Poliuretano proyectado in-situ CCC4, landa 0,028 W/(m.K), aplicado directamente sobre el forjado libre de polvo y partículas sueltas. El espesor a aplicar depende de la resistencia térmica a conseguir. ©ECOMATE cuenta con cero potencial de calentamiento global (GWP), cero potencial de agotamiento de ozono (ODP), y exento de VOC (Compuestos Orgánicos Volátiles), cumpliendo con el Reglamento UE 517/2014 artículo 11.1 y Anexo III que, prohíbe la comercialización de espumas de poliuretano que contengan HFC con un Potencial de Calentamiento Atmosférico (PCA) igual o superior a 150 a partir del 1 de enero de 2023.

**NEOROOFPUW** kg Revestimiento impermeabilizante de poliuretano alifático y elastomérico
Revestimiento impermeabilizante elastomérica base agua para cubiertas, aplicado airless por maquinaria revisada, y aceptada por departamento técnico Aismar. Dejando secar 24 horas entre capas
