# Sistema aplicado sobre lámina asfáltica con poliuretano alifático, AISMAR-PROOF ROOF PV-PUR de Grupo Aismar

- Propiedad del archivo: CONSTRUNARIO
- Formato: FIEBDC-3/2012
- Programa: Construnario Versión 3.51
- Fecha de los precios: 31/08/2023
- Divisa: EUR
- Código: poliuretanos (01/09/2023)

**PROOFRPVPUR** m2 Sistema aplicado sobre lámina asfáltica con poliuretano alifático, AISMAR-PROOF ROOF PV-PUR de Grupo Aismar.
Sistema aplicado sobre lámina asfáltica con poliuretano alifático, AISMAR-PROOF ROOF PV-PUR de Grupo Aismar. Imprimación epoxi NEOPOX PRIMER BM, especialmente diseñada para telas asfálticas (con o sin gránulos minerales) excelente puente de adhesión para impermeabilizaciones base solvente. Se puede recubrir con impermeabilizantes base agua, después del sembrado con arena de cuarzo. Impermeabilizante elastomérico de poliuretano, NEOROOF PU W alifático, base agua, para cubiertas, azoteas…, aplicada a rodillo o por proyección airless con maquinaria aprobada por departamento técnico Aismar y con todas las revisiones realizadas por distribuidor homologado. Para cubiertas alto transito o uso, reforzar con NEOTEXTIL 100 gr, en estos casos se requiere 2 capas de NEOROOF PU W. Una vez seca la capa anterior, reaplicar con el elastómero en las mismas condiciones. Sistema para cubiertas planas no transitables, re-impermeabilizaciones de cubiertas con instalaciones varias y cubiertas inclinadas, con poliuretano alifático base agua NEOROOF PU W.

| Código | Ud | Descripción | Rendimiento | Precio | Importe |
|---|---|---|---|---|---|
| NEOPOXPRIMERBM | kg | Imprimación epoxi, ideal para aplicaciones sobre tela asfáltica, NEOPOX PRIMER BM de Grupo Aismar. (material) | 0.080 | 19 | 1.52 |
| NEOROOFPUW | kg | Revestimiento impermeabilizante de poliuretano alifático y elastomérico, base agua, para tejados y cubiertas, NEOROOF PU W de Grupo Aismar. (material) | 1.800 | 6.15 | 11.07 |
| MOC085 | h | Oficial 1ª aplicador de productos impermeabilizantes (mano de obra) | 0.200 | 19.6 | 3.92 |
| MOC086 | h | Ayudante aplicador de productos impermeabilizantes (mano de obra) | 0.200 | 18.1 | 3.62 |
|  |  | Costes directos |  |  | 20.13 |

## Recursos

**NEOPOXPRIMERBM** kg Imprimación epoxi, ideal para aplicaciones sobre tela asfáltica, NEOPOX PRIMER BM de Grupo Aismar
Neopox® Primer BM es una imprimación epoxi especialmente diseñada para aplicaciones de impermeabilización sobre tela asfáltica(con o sin gránulos minerales). Crea un excelente puente de adhesión para sistemas de impermeabilización líquida base solvente, como los sistemas Neoproof® Polyurea.

**NEOROOFPUW** kg Revestimiento impermeabilizante de poliuretano alifático y elastomérico
Revestimiento impermeabilizante elastomérica base agua para cubiertas, aplicado airless por maquinaria revisada, y aceptada por departamento técnico Aismar. Dejando secar 24 horas entre capas
